# Rodung Einströmbereich Flutmulde
Angebotsaufforderung (GAEB 90, DA83)
DV-Nummer: 22.00.11
Eröffnung: 08.09.26 14:00
Währung: EUR

## Rodungsarbeiten
Datum: 24.08.26

### Abschnitt 01 Baustelleneinrichtungen

**01.10 Baustelleneinrichtung**
Geräte, Werkzeuge und sonstige Betriebsmittel, die zur
vertragsgemäßen Durchführung der Bauleistungen
erforderlich
sind, auf die Baustelle bringen, für die Bauzeit
zuzüglich evtl.
Schlechtwettertage, bereitstellen und soweit der
Geräteeinsatz
nicht gesondert berechnet wird, betriebsfertig
aufstellen,
einschließlich der dafür notwendigen Arbeiten.
Die erforderlichen festen Anlagen herstellen.
Weitere Einrichtungen, wie Unterkünfte, Sanitäranlagen,
Werkstätten, Lagerschuppen und dgl., soweit
erforderlich,
herstellen.
Bei Bedarf weitere Zufahrtswege mit dem benötigten
Lichtraumprofil, sowie Lagerplätze anlegen soweit die
ausgeschriebenen Flächen nicht ausreichen.
Soweit die sekundäre Zufahrt genutzt werden soll, sind
in diese
Position die Kosten wie Gebühren für die
Verkehrsrechtliche
Anordnung, Absperrungen und Beschilderungen im
Baustellenbereich errichten und wieder entfernen
einzukalkulieren.
Die Kosten für Vorhalten, Unterhalten und Betreiben
der Geräte,
Anlagen und Einrichtungen einschl. Mieten, Pacht,
Gebühren
und dgl. sind jedoch in die Einheitspreise der
Leistungen mit
einzuberechnen. Soweit nicht für bestimmte
Bauleistungen (z.B.
Bedarfsleistungen) das Einrichten der Baustelle als
besonderer
Ansatz enthalten ist, umfasst die Pauschale die
Vergütung der
Baustelleneinrichtung für alle Bauleistungen.
Nach Beendigung der Bauarbeiten, Baustelle von allen
Geräten,
Anlagen, Einrichtungen und dgl. räumen. Benutzte
Flächen
entsprechend dem ursprünglichen Zustand unter Wahrung
der
Belange des Naturschutzes ordnungsgemäß herrichten.
Einsaat
mit Wildacker-Mischung für wechselfeuchte Standorte des
Gebietes Südwestdeutsches Berg- und Hügelland mit
Oberrheingraben. Verunreinigungen beseitigen.
60 v. H. werden nach Herstellen, der Rest nach Rückbau
vergütet.
Menge: 1,000 psch

**01.11 Stillstandszeiten**
Arbeitsunterbrechung und Wiederaufnahme der Arbeit bei
Hochwasser ohne Räumung der Baustelle.
- Unterbrechung der Arbeiten aufgrund von Hochwasser
und die
Wiederaufnahme aller Arbeiten nach dem Hochwasser nur
nach
Rücksprache mit dem AG.-
Die Fertigstellungsfrist zum 27.11.2026 erlängert sich
entsprechend um die Ausfalltage.
Menge: 10,000 d

**01.12 Fahrbahnreinigung**
Zur arbeitstägigen Fahrbahnreinigung entsprechendes
Gerät
vorhalten. Das Vorhalten des Gerätes ist in die
Position 1.10
Baustelleneinrichtung einzukalkulieren.
Eine Verschmutzung der öffentlichen Verkehrswege ist
auf ein
Minimum zu begrenzen. Durch Baustellenfahrzeuge
verursachte Verschmutzungen der Fahrbahn sind umgehend
zu
beseitigen. Der Verrechnungssatz für das jeweilge Gerät
umfasst sämtliche Aufwendungen für den Einsatz
unsbesondere Gerätevorhalte-, Transport-, und
Betriebskosten,
sowie sämtliche Zuschläge einschl. der Kosten für das
Bedienpersonal. Vergütet werden die tatsächlich
geleisteten
Arbeitsstunden.
Menge: 20,000 Std

### Abschnitt 02 Rodungsarbeiten

**02.1 Rodung Gebüschfläche**
Hecken roden, zusammenhängender Bestand, aus Sträuchern
und Bäumen bis 20 cm Stammdurchmesser. (siehe
Baubeschreibung Abb. 2 rot und orange)
Bäume mit einem Stammdurchmesser über 20 cm werden
gesondert vergütet.
Die Rodungen erfolgen bodeneben, ohne Wurzeln.
Schnitt- und Räumgut geht in Eigentum des AN über und
wird geladen, abgefahren und ordnungsgemäß entsorgt.
Zur Nahe hin bleibt ein ausgedünter Gehölzsaum auf
einer
Breite von ca. 4 m bestehen.
Abrechnung erfolgt nach Räumfläche.
Entsorgungskosten sind im Preis enthalten.
Menge: 5000,000 m²

**02.2 Baum, d = 20-50 cm, einstämmig auf Fläche fällen und entsorgen**
Einstämmige Laubbäume auf der Brachfläche auf Anordnung
des Auftraggebers bodeneben fällen und Stumpf bodeneben
roden.
Stammdurchmesser 20 cm, an der Schnittstelle.
Stammlänge bis 10 m.
Gesamtes Holz geht in den Besitz des
AN über und wird geladen, von der Baustelle entfernt
/abgefahren und entsorgt.
Die Rodungen erfolgen bodeneben, ohne Wurzeln, mit
anschließender Bearbeitung mit einer Rodungefräse
Das entfernen der Wurzeln mit einer Rodungefräse wird
über
eigene Positionen abgerechnet.
Entsorgungskosten sind im Preis enthalten.
Menge: 60,000 St.

**02.3 Baum, d = 20-50 cm, mehrstämmig auf Fläche fällen und entsorgen**
Mehrstämmige Laubbäume auf der Brachfläche auf
Anordnung
des Auftraggebers bodeneben fällen und Stumpf bodeneben
roden.
Bis zu sechs Einzelstämme mit Stammdurchmesser
20 bis 50 cm, an der Schnittstelle.
Stammlänge bis 10 m.
Gesamtes Holz geht in den Besitz des
AN über und wird geladen, von der Baustelle entfernt
/abgefahren und entsorgt.
Die Rodungen erfolgen bodeneben, ohne Wurzeln, mit
anschließender Bearbeitung mit einer Rodungefräse
Das entfernen der Wurzeln mit einer Rodungefräse wird
über
eigene Positionen abgerechnet.
Abgerechnet wird je Stammgruppe.
Entsorgungskosten sind im Preis enthalten.
Menge: 5,000 St.

**02.4 Baum, d = 50-100 cm, auf Fläche fällen und entsorgen**
Ein- und mehrstämmige Laubbäume auf der Brachfläche auf
Anordnung des Auftraggebers bodeneben fällen und Stumpf
bodeneben roden.
Stammdurchmesser 50 bis 100 cm, an der Schnittstelle.
Stammlänge bis 10 m.
Gesamtes Holz geht in den Besitz des
AN über und wird geladen, von der Baustelle entfernt
/abgefahren und entsorgt.
Wurzeln verbleiben nicht im Untergrund.
Das entfernen der Wurzeln wird über eigene Positionen
abgerechnet.Abgerechnet wird je Stamm.
Entsorgungskosten sind im Preis enthalten.
Menge: 15,000 St.

**02.5 Ufersaum und einzelne Solitärbäume aufasten**
Sträuche und Bäume bis 20 cm Stammdurchmesser (siehe
Baubeschreibung Abb. 2 grün) des verbleibenden
Ufersaumes
(landseitig) roden. Bäume mit einem Stammdurchmesser
über
20 cm werden auf Anweisung des AG entnommen und
gesondert vergütet. Aufasten der größeren verbleibenden
Baumbestände (d > 20 cm bis 100 cm) sowie von 5
einzelnen
großen Bäumen mit d > 100 cm die verteilt in der
Fläche stehen
bis auf eine Höhe von 4 m.
Der Schnitt erfolgt bis auf das nächste zugfähige Auge
bzw.
zugfähigen Trieb.
Wunden über 3 - 10 cm mit Verschlussmittel vollflächig
verstreichen.
Bei Schnittflächen > 10 cm Durchmesser nur auf den
Wundrand und das angrenzende Splintholz (ca. 2 cm).
Schnitt- und Räumgut geht in Eigentum des AN über und
wird ordnungsgemäß entsorgt.
Entsorgungskosten sind im Preis enthalten.
Verrechnungssatz enthält sämtliche Aufwendungen für den
Einsatz, insbesondere Personalkosten, Gerätevorhalte-
und
Betriebsstoffkosten, Verschleißmaterial sowie sämtliche
Zuschläge.
Vergütet werden die angefangenen Stunden zwischen
Einsatzbeginn und Einsatzende, jedoch ohne Reparatur-
und
Wartungszeiten.
Menge: 48,000 h

**02.6 Wurzelstock ausfräsen, d = 20 bis 50 cm**
Wurzelstock im Bereich des Ufersaums ausfräsen.
Durchmesser 20 bis 50 cm, an der Schnittstelle.
Menge: 30,000 St

**02.7 Wurzelstock aufnehmen, d = 50-100 cm**
Wurzelstock aufnehmen, laden und von der Baustelle
entfernen
und entsorgen.
Durchmesser 50 bis 100 cm, an der Schnittstelle.
Gesamter Wurzelstock mit Anhaftungen geht in den
Besitz des
AN über.
Entsorgungskosten sind im Preis enthalten.
Menge: 15,000 St

**02.8 Zulage, Unrat und Siedlungsabfälle auslesen**
Zulage zu vorstehenden Positionen:
Unrat und Siedlungsabfälle, nicht gefährlich,
Abfallschlüssel
nach AVV (Abfallverzeichnis-Verordnung) 200301
gemischte
Siedlungsabfälle, nicht schadstoffbelastet während
aller
Räumarbeiten einzeln auf der Fläche aufnehmen und in
Behältern des AN sammeln.
Material laden und einer ordnungsgemäßen Entsorgung
zuführen.
Abrechnung erfolgt nach Aufmaß in den Behältern,
entsprechend der Füllgrade.
Die Entsorgungsgebühren werden gegen Nachweis, ohne
Allgemeinkostenzuschläge gesondert vergütet.
Menge: 1,000 m³

**02.9 Fläche mit Rodungsfräse bearbeiten**
Fläche einebnen und anschließend mit Wurzelstöcken und
Steinen mittels Rodungs- / Steinfräse 40 cm tief
fräsen.
Abstand zu den Solitärbäumen 4 m zum Ufersaum 2 m.
Menge: 5000,000 m²

**02.10 Grenzsteine sichern**
Grenzsteine / -markierungen und Polygon-/ Festpunkte
sind durch Pflöcke zu markieren, zu sichern und
einzumessen.
Es dürfen keine katasterüblichen Markierungen
vorgenommen
werden!
Über die Messdaten ist ein Protokoll zu fertigen, dass
der Bauüberwachung vor Baubeginn der Bauarbeiten zu
übergeben ist. Das ggfls. erforderliche wieder
Einmessen
während den Bauarbeiten ist Sache des AN.
Menge: 8,000 St

### Abschnitt 03 Vermessung

**03.1 Bauvermessung durchführen**
Bearbeitete Fläche rd. 5.000 m² mit Geländehöhen nach
Bearbeitung vermessen.
10 Vermessungspunkte je 1.000 m²
1-fach digital übergeben.
Menge: 1,000 psch

### Abschnitt 04 Stundenlohnarbeiten für Arbeitskräfte

*Hinweis*
Stundenlohnarbeiten durch Arbeitskräfte auf Anordnung
des
Auftraggebers ausführen. Angeboten wird für die
jeweilige
Arbeitskraft ein Verrechnungssatz, der sämtliche
Aufwendungen enthält, insbesondere den tatsächlichen
Lohn
einschl. vermögenswirksamer Leistungen mit den
Zuschlägen
für Gemeinkosten (Sozialkassenbeiträge,
Winterbauumlage und
dgl.) sowie Lohn- bzw. Gehaltsnebenkosten. Zuschläge
für
Überstunden sind eingerechnet, Zuschläge für Nacht-,
Sonntags- und Feiertagsarbeit sind jedoch nicht
eingerechnet.

**04.1 FA**
Facharbeiter
Menge: 4,000 Std

**04.2 Helfer**
Menge: 4,000 Std

**04.3 Maschinenführer**
Menge: 4,000 Std

### Abschnitt 05 Stundenlohnarbeiten für Baugeräte

*Hinweis*
Stundenlohnarbeiten durch Baugeräte auf Anordnung des
Auftraggebers ausführen. Angeboten wird für das
jeweilige
Gerät ein Verrechnungssatz, der sämtliche Aufwendungen
für
den Einsatz enthält, insbesondere Gerätevorhalte- und
Betriebsstoffkosten, Verschleißmaterial sowie sämtliche
Zuschläge.
Der Verrechnungssatz enthält nicht die Kosten für das
Bedienpersonal.
Der Verrechnungssatz gilt für das zum Zeitpunkt des
Abrufes
einsatzbereit auf der Baustelle befindliche Baugerät.
Vergütet
werden die angefangenen Stunden zwischen Einsatzbeginn
und
Einsatzende, jedoch ohne Reparatur- und Wartungszeiten.
Abgerechnet werden nur die Einsatzzeiten des Gerätes.
Bereitstellungskosten und Mehrkosten für
Stillstandszeiten
zwischen den einzelnen Einsätzen sind im Einheitspreis
enthalten.

**05.1 Traktor**
Traktor mit örtlich vorhandenem Anbauten
wie Frontlader oder Auslegersäge
Leistung: 100 bis 200 kW
Menge: 4,000 Std

**05.2 LKW - 2-Achser**
Kipper mit Allradantrieb, mind. 8 t Nutzlast
Menge: 4,000 Std

**05.3 Kleingerät**
Kleingerät für die Freischneidearbeiten,
bestehend aus
- Kettensäge,
- Hochentaster
- oder Motorsense.
Antriebsart Verbrennungsmotor.
Menge: 4,000 Std

USt %: 19,00
